# Generalsanierung Kreiskrankenhaus Bergstraße, Heppenheim
Angebotsaufforderung (GAEB DA XML 3.2, DA83)
Projekt: 2304-B
Währung: EUR
Auftraggeber: Kreiskrankenhaus Bergstraße GmbH, Viernheimer Strasse 2, 64646 Heppenheim, Deutschland
Erstellt mit: SOFTTECH GmbH / GXML Toolbox V3.3 R20230503, AVANTI pro 2026, 01.10.2026

## ALLGEMEINE BAUBESCHREIBUNG
Das Kreiskrankenhaus Bergstraße (KKB) in Heppenheim beabsichtigt im Zuge der Maßnahme "Generalsanierung KKB" zahlreiche Maßnahmen in verschiedenen Bauabschnitten durchzuführen.
Bauteil G wird abgerissen, dort wird ein Ersatzneubau mit Zentraler Notaufnahme, Radiologie und Operationsabteilung errichtet.
Weitere Teilmaßnahmen sind Entkernung und Sanierung Bauteil J für die neue Intensivpflege und Allgemeinpflege, Fassadensanierung, Trinkwassersanierung,  Ertüchtigung TGA-Zentralen, Teilumsetzung Basisbrandschutzkonzept und Errichtung eines neuen Haus-Übergabe-Punktes.
Die Projektadresse lautet:
Kreiskrankenhaus Bergstraße in 64646 Heppenheim, Viernheimer Str. 2.

Leistungsumfang dieser Vergabeeinheit ist im Wesentlichen:

Tischlerarbeiten: Innentüren aus Holzwerksstoffen
Beschlagarbeiten
Metallbauarbeiten: Innentüren aus Stahlblech

## ZUSÄTZLICHE TECHNISCHE VERTRAGSBEDINGUNGEN
GELTUNGSBEREICH

Die nachfolgend aufgeführten ZTV (Allgemeine Hinweise, Vorschriften, Ausführung der Arbeiten) gelten in Ergänzung der VOB / C, ATV Allgemeine Regelungen für Bauarbeiten jeder Art - DIN 18 299 und der jeweiligen ATV für die beschriebenen Leistungen

VORSCHRIFTEN ALLGEMEIN

Alle von Materialien und Ausführungen berührten DIN-/EN-Normen, Gesetze, Vorschriften, Verordnungen, Richtlinien sowie die entsprechend zugrunde zu legenden Merkblätter der jeweiligen Hersteller in aktueller, jeweils gültiger Fassung.

- Örtliche Baubestimmungen, Landesbauordnung
- Zulassungsbescheide des Institutes für Bautechnik, Berlin
- Herstellervorschriften, Ausführungs- und Verlegeanleitungen der jeweiligen Hersteller
  und/oder deren  technische Merkblätter

Alle einschlägigen Sicherheitsbestimmungen sowie Gesetze und Richtlinien sind genauestens einzuhalten.

## SICHERHEITSTECHNISCHE HINWEISE
Im Sinne der Baustellenverordnung wird das Bauvorhaben von einem Sicherheits- und Gesundheitsschutzkoordinator überwacht.
Den sicherheitsbezogenen Anweisungen des SiGeKo ist verbindlich und unverzüglich Folge zu leisten.
Seitens des SiGeKo wird eine baubezogene Baustellenordnung (BSTO) erstellt, welche die grundlegenden Verhaltensweisen auf der Baustelle regelt.
Das eingesetzte Personal ist von der Betreuung durch den SiGeKo des AG sowie den Inhalt der BSTO in Kenntnis zu setzen.

Die detaillierten Informationen und Hinweise sowie weitere sicherheitsbezogene Anweisungen sind in der Baustellenordnung aufgeführt.

## ALLGEMEINE HINWEISE
Aufgrund der Arbeiten angrenzend zu Räumlichkeiten, die auch während der Umbaumaßnahme in Betrieb bleiben und durch das Krankenhaus Bergstraße weiterhin genutzt werden, sind die entstehenden Beeinträchtigungen durch Lärm, Staub und Baubetrieb durch geeignete Maßnahmen und Geräte auf ein Minimum zu reduzieren.

Alle Arbeitsstellen innerhalb der bauseits vorhandenen Schutzeinrichtungen, die um die Ausführungsbereiche aufgebaut sind, sind permanent vollständig geschlossen zu halten.

Im Verlauf der Bauarbeiten ist strengstens dafür Sorge zu tragen, dass Feuerwehrzufahrten, Flucht- und Rettungswege sowie Zufahrtswege für Krankenwagen uneingeschränkt frei gehalten werden.

Baustelleneinrichtung

Innerhalb des Gebäudes stehen keine Flächen zur Verfügung, hier ist laufender Betrieb des Krankenhauses.

Innerhalb des Bauzauns errichtet der AG die allgemeine BE (Sanitärcontainer sowie 3 Aufenthaltscontainer) für alle Gewerke - siehe BE-Plan. Die allgemeine BE muss vom AN gemeinsam mit den übrigen Gewerken genutzt werden. Platz für eigene Aufenthaltscontainer der Firmen ist nicht vorhanden. Die Stellung von Material- oder Werkstattcontainern muss mit der Objektüberwachung des AG abgestimmt werden.
Darüber hinauf ggf. erforderliche Flächen hat der AN eigenverantwortlich anzumieten, daraus resultierenden Kosten sind in die Baustellengemeinkosten einzukalkulieren.
Auf die eingeschränkten BE-Flächen auf dem Gelände des Krankenhauses wird ausdrücklich hingewiesen. Innerhalb der Bestandsgebäude können keine Flächen zur Verfügung gestellt werden.

Bauseits gestellt werden:
- Bauzaun
- Sanitärcontainer
- 3 Aufenthaltscontainer für alle Firmen zusammen
- Fassaden-Standgerüst
- Bauwasseranschluss DN32 einschl. Zähler und 3 Zapfstellen 1 x ½" , 2 x 3/4"
- 1 zentraler Baustromanschluss sowie 1 Baukran-Verteiler

Die Kosten für die erforderlichen Einrichtungen und Leistungen zur ordnungsgemäßen Durchführung der eigenen Arbeiten sind als Nebenleistung in die Einheitspreise einzukalkulieren und werden nicht gesondert vergütet.
Für die gesamten, auszuführenden Vertragsleistungen des AN bis zur Fertigstellung sind alle für einen zügigen, organisierten Bauablauf erforderlichen Baustelleneinrichtungen zu liefern, zu erstellen, zu betreiben, zu warten, zu unterhalten, ggf. umzubauen und nach Beendigung der Arbeiten in Abstimmung mit der örtlichen Objektüberwachung des AG wieder abzubauen und zu beseitigen.

Alle Hebezeuge sind Teil der Leistung des AN.

Es wird ausdrücklich darauf hingewiesen, dass auf der Baustelle für die Unterbringung / Übernachtung von Firmenpersonal keine Übernachtungsunterkünfte gestellt werden dürfen.

Sonstiges

In den gesamten Gebäuden des Krankenhauses Bergstraße herrscht absolutes Rauch- und Alkoholverbot.

Der Auftragnehmer hat seine Leistungserbringung mit vorhergehenden und nachfolgenden Gewerken, die seine eigene Leistung technisch berühren, so abzustimmen, dass die eigene Leistung und die eigenen Ausführungstermine in Bezug auf die Detailausführungsschritte und Funktionsgerechtigkeit ordnungsgemäß erfolgen.
Die dabei üblicherweise anstehenden Arbeitsabfolgen, technischen Abhängigkeiten und zeitlich getrennten Einzelschritte von Teilleistungen sind bei dem Angebot einzukalkulieren.

In der Bauablauf- und Terminplanung des AG ist über alle Bauteile eine einheitliche Zeittaktung vorgesehen. Es muß hier vom AN mit flexiblen Kapazitäten geplant und gearbeitet werden, um einen kontinuierlichen Bauablauf zu gewährleisten.

Die Arbeiten können i.d.R. von Montag bis Freitag von 7.00 bis 18.00 Uhr ausgeführt werden.

Bedenken und Mängel an Vorleistungen sind gemäß Prüf- und Hinweispflicht des AN nach VOB/B so rechtzeitig schriftlich mitzuteilen, dass diese bis zum vertraglichen Ausführungsbeginn abgestellt werden können.
Die Einbaubereiche sind vor Ausführungsbeginn durch eine Vorbegehung des AN auf Eignung zu prüfen. Entstehen durch verspätete oder unterlassene Prüfung Terminverzögerungen, gehen diese zu Lasten des AN. Eine Vergütung der Ausfallzeiten und eine Terminverlängerung erfolgt nicht.

Vor Ausführungsbeginn der Arbeiten sind dem AG bzw. der Objektüberwachung nachfolgende Punkte nachzuweisen / vorzulegen:
-  Namensliste des eingesetzten Personals
  inkl.
   - Sozialversicherungsnachweise
   - Nachweis über Einhaltung des Mindestlohnes
   - Nachweis Aufenthalts- und Arbeitserlaubnis (bei Beschäftigten aus Staaten außerhalb
  der EU)
-  Bestätigungen über Einweisung des eingesetzten Personals in die Bestimmungen der
  Berufsgenossenschaft
-  Bestätigung über Unterweisung in die Arbeitsschutzbestimmungen des AG

Der AN ist verpflichtet, täglich Bautagesberichte zu führen, um die von Ihm geleisteten Arbeiten zu dokumentieren.
Die Berichte müssen mind. folgende Angaben enthalten
-  Datum, Arbeitsbeginn und -ende
-  Anzahl und Namen der Mitarbeiter, mit Vermerk Fach-, Hilfskräfte
  o.vgl.
-  Angabe über Geräteeinsatz
-  Eingang von Baustoffen und Bauteilen
-  Tätigkeitsbereiche und -merkmale
-  Besondere Vorkommnisse / Behinderungen
-  Anordnungen des AG / Objektüberwachung
und sind zu jedem wöchentlichen Jour Fix unaufgefordert der Objektüberwachung zu übergeben.

Der AN ist verpflichtet, an den wöchentlichen Baubesprechungen - von 2 Wochen vor Beginn seiner Leistungen für die Dauer der Arbeiten - teilzunehmen.

Aufmaß, Vermessung

Sämtliche Leistungen sind grundsätzlich nach örtlichem Aufmaß zu fertigen.Das Aufmaß ist vom AN verantwortlich am Bau zu nehmen. Alle Vermessungsleistungen zur Durchführung der eigenen Leistungen sind durch den AN zu erbringen.

Werkstatt- und Montageplanung

Vor Fertigungsbeginn hat der AN die Werkstatt- und Montageplanung vorzulegen. Diese bedürfen der Freigabe durch den AG.
Für die Freigabe durch den AG sind 12 Werktage einzuplanen. Die Einarbeitung von Änderungen und erneute Freigabe durch den AG ist ebenso einzukalkulieren.
Die Freigabe durch den AG bezieht sich ausschließlich auf die formale Gestaltung und die grundsätzliche konstruktive Ausbildung. Sie befreit den AN nicht von seiner Haftung für die konstruktive, bauphysikalisch und statisch einwandfreie Ausführung.

Die Erstellung der Werkstatt- und Montageplanung, welche im Umfang über die Nebenleistungen gemäß VOB/C hinaus geht, ist in separater Position ausgeschrieben.

Vorlage von öffentlich-rechtlich relevanten Nachweisen und Bescheinigungen zur VOB-Abnahme

Dem Auftraggeber bzw. der von ihm beauftragten Objektüberwachung sind die öffentlich-rechtlich relevanten (für behördliche Abnahme bzw. Inbetriebnahme des Gebäudes) Konformitätsbescheinigungen und Übereinstimmungserklärungen (Grundlagen: Landesbau- und Durchführungsverordnung, technische Baubestimmungen, Erlasse der Landesbaubehörden, Auflagen aus der Baugenehmigung) hinsichtlich der Bauverfahren, der verwendeten Baustoffe, Einbauorte und der Einbaubedingungen der vorgesehenen bzw. durchgeführten Arbeiten bzw. Baustoffe/Bauteile vorzulegen.
Die Bescheinigungen (z.B. zu Statik, Brand-, Wärmeschutz, Materialeigenschaften) sind spätestens 4 Wochen vor der Abnahme des Gewerks gesondert und unaufgefordert bei der Objektüberwachung bzw. beim Auftraggeber in 1-facher Papierausfertigung, 1-fach digital und 1x per Upload einzureichen.

## AUSFÜHRUNG DER ARBEITEN
Alle Leistungen sind als in sich geschlossene Komplettleistung herzustellen, frei Baustelle
zu liefern und fachgerecht zu montieren, inkl. aller zum bestimmungsgemäßen Gebrauch erforderlichen Anschlüsse und konstruktionsbedingter Zubehör- und Montagematerialien.

Es dürfen nur typengeprüfte Elemente und Einbauteile von Systemherstellern verwendet werden, die eine allgemeine bauaufsichtliche Zulassung des Deutschen Instituts für Bautechnik (DIBt) haben und einer ständigen werkseigenen Güteüberwachung / Produktionskontrolle unterliegen.
Die Zulassungen sind dem AG mit der Werk- und Montageplanung vorzulegen.

Sämtliche Leistungen sind grundsätzlich nach örtlichem Aufmaß zu fertigen.Das Aufmaß ist vom AN verantwortlich am Bau zu nehmen. Alle Vermessungsleistungen zur Durchführung der eigenen Leistungen sind durch den AN zu erbringen.
Bauseits sind je Geschoss an zentraler Stelle Meterrisse vorgegeben.

Bautoleranzen der Vorgewerke innerhalb der zulässigen Toleranzen DIN 18201/ 18202 sind durch geeignete Maßnahmen so auszugleichen, dass die bestimmungsgemäße Funktion der Elemente gewährleistet ist. Dies ist in die jeweiligen Positionen einzukalkulieren und wird nicht gesondert vergütet.
Werden beim Aufmaß durch den AN Toleranzen an Leistungen der Vorgewerke festgestellt, die außerhalb der zulässigen Toleranzen liegen, ist der AG schriftlich darüber zu informieren. Die Fertigung bzw. Bestellung der jeweiligen Leistungen darf dann erst nach schriftlicher Freigabe durch den AG / Architekten erfolgen.
Änderungswünsche sind zu berücksichtigen.

Die Freigabe durch den Architekten bezieht sich ausschließlich auf die formale Gestaltung und die grundsätzliche konstruktive Ausbildung. Sie befreit den AN nicht von seiner Haftung für die konstruktive, bauphysikalisch, statisch und sicherheitstechnisch einwandfreie Ausführung.

Fordert der AG, dass die Konstruktionen schon zu einem Zeitpunkt zur Montage bereitstehen müssen, der ein vorheriges Aufmaß unmöglich macht, so sind die Fertigungsmaße unter Berücksichtigung der Bautoleranzen nach DIN auszuführen.

Anschlüsse zum Baukörper müssen den bauphysikalischen Anforderungen an Wärme-, Feuchte-, Schall- und Brandschutz gemäß den aktuellen Bestimmungen sowie den sicherheitstechnisch geforderten Anforderungen gerecht werden.

Angrenzende Flächen zu den Einbaubereichen des AN sind vor Beschädigungen und Verschmutzungen zu schützen. Dies ist entsprechend einzukalkulieren.
Beschädigungen durch unsachgemäße Montage oder ungenügende Schutzmaßnahmen gehen zu Lasten des AN.

In die Einheitspreise sind folgende Leistungen, die zur einwandfreien Durchführung der eigenen Arbeiten erforderlich sind, einzukalkulieren:
- Alle zur Montage erf. Arbeits- und Schutzgerüste, Arbeitsbühnen,
  Montageunterstützungen o.vgl.
- Sämtliche für Montage und Transport benötigten Hebezeuge und Geräte
- Lieferung sämtlicher Materialien frei Baustelle und betriebsfertige sach- und
  fachgerechte Montage der kompletten Elemente in Abschnitten und Teilleistungen
 (entsprechend dem Bauablauf).

Alle zur Montage erforderlichen Befestigungsmittel sind in die Einheitspreise einzukalkulieren und werden nicht gesondert vergütet.

Die zeitlich getrennte Montage von Zargen und Türblättern sowie von Holztüren und Blechtüren ist einzukalkulieren.

## HINWEIS PLANUNTERLAGEN
Bei der Kalkulation der Leistungen sind die dem LV beiliegenden Pläne zu beachten.

## BEMUSTERUNG
Auf Anforderung des AG sind Materialien und Einbauteile zu bemustern.

- Beschläge
- Farben, Beschichtungen, HPL-Beläge
- alle sonstigen sichtbaren Einbauteile

Die auszuführenden Materialien / Produkte sind nach Wahl des AG vor Ausführungsbeginn dem AG zur Freigabe vorzulegen.

Diese Muster bilden die Qualitätsgrundlage der einzubauenden Leistungen hinsichtlich der Anforderungen an die Material- und Produktgüte und das optische Erscheinungsbild.

## BTG_3564 INNENTÜREN
Datum: 01.10.2026

**Ausführungsbeschreibung 1 AUSFÜHRUNGSBESCHREIBUNG INNENTÜREN**
*AUSFÜHRUNGSBESCHREIBUNG INNENTÜREN*
AUSFÜHRUNGSBESCHREIBUNG INNENTÜREN

Folgende Angaben gelten für alle Türen der Titel Innentüren Holz und Innentüren Stahlblech, soweit der jeweilige Positionstext nicht ausdrücklich abweichende Angaben macht:

ZARGEN UND TÜRBLÄTTER

-  Stahlblech-Umfassungszargen ohne Bodeneinstand, 2-teilig, für  Türblätter mit Standardfalz, Blechdicke 2,0 mm, verzinkt und grundiert/pulvergrundbeschichtet,
alle Zargen mit Hinterfüllung,
Hinterfüllung mit Mörtel oder Mineralfaserdämmung gemäß Zulassung.
-  Befestigung an Stahlbeton und Trockenbau; im Trockenbau sind erforderlichenfalls MSH-Profile, Wandstärke 4 mm, eingebaut.
-  bewertetes Schalldämmmaß nach Positionsbeschreibung
Die in den Positionen genannten Schallschutzwerte "erf. Rw" sind die Luftschalldämmwerte der Türen im betriebsfertig eingebauten Zustand gemäß der Definition in DIN 4109-1 Tabelle 1. Der Sicherheitsbeiwert von 5 dB gem. DIN 4109-2 ist vom AN zusätzlich zu berücksichtigen, d.h. das Prüfzeugnis der Tür muss einen min. 5 dB höheren Wert ausweisen.
-  Alle Türen sind mindestens dichtschließend auszuführen mit Dichtungsprofile DIN EN 12365-1 als Hohlkammerprofile aus EPDM, Farbe nach Wahl des AG
-  Bei Türen mit hohen Schallschutzanforderungen ggf. mit zweiter Dichtungsebene je nach gewähltem Hersteller/Modell
-  Alle Zargen vorgerichtet mit einer Stanzung für nachträgliche E-Öffner-Montage
-  Bei Türen ohne PZ keine PZ-Lochung
-  Die Türen müssen zugelassen sein für die getrennte Montage von Zarge und Blatt.

TÜRBLÄTTER AUS HOLZ/HOLZWERKSTOFFEN

-  Türblätter aus Holzwerkstoff mit Einlage aus Vollspanplatte,
Kanten gefälzt, verdeckter Anleimer aus Eiche 2-seitig;
bei Feuchtraumtüren PU-Kante mit min. 3 mm Kantenradius, Farbe wie Türblattfläche
-  Oberfläche
-  aus Schichtstoff HPL nach DIN EN 438, Dicke min. 0,8 mm Oberflächenstruktur matt (Perl),
-  gegen alle gebräuchlichen Lösungsmittel unempfindlich, antistatisch, völlig geschlossen, hygienisch zu reinigen.
-  Prüfungen nach  DIN EN 438:
-  Abriebbeständigkeit min. Grad 3
-  Kratzfestigkeit min. Grad 3
-  Lichtechtheitsstufe 6 nach DIN 53387/ ISO 4892
-  Min. Klimaklasse II, Prüfklima b
-  Min. Beanspruchungsgruppe S
-  Farbe: Standardfarbe als Kalkulationsgrundlage: Weiß ähnlich RAL 9016 Verkehrsweiß oder NCS S 0500-N Snow White. Abweichende Farben werden im Positionstext oder als Zulageposition genannt.

TÜRBLÄTTER AUS STAHLBLECH
-  Türblatt aus Stahlblech, min. 1,0 mm, verzinkt und grundiert/pulvergrundbeschichtet,
-  Dickfalz

DRÜCKERGARNITUREN

Alle Türen einschließlich Drückergarnitur DIN EN 1906, Gebrauchskategorie Klasse 3, Dauerfunktionstüchtigkeit Klasse 7, Korrosionsbeständigkeit Klasse 3 DIN EN 1670,
als Drücker-Drückergarnitur, Maße DIN 18255, aus nichtrostendem Stahl, matt gebürstet, mit verdeckt verschraubten Rosetten, bei Türen ohne PZ-Lochung keine Blindrosette sondern gar keine.
Form: Rundrohr auf Gehrung, U-Form (wie z. B. Eco D-330, FSB 1016 o. ä.)

SCHLÖSSER

Alle Türen einschließlich Einsteckschloss DIN 18251-1, Klasse 4, geräuschgedämpft (soweit nicht Brandschutztüren), vorgerichtet für Profilzylinder DIN 18252, Stulp aus nichtrostendem Stahl matt gebürstet, Falle und Riegel aus nichtrostendem Stahl,
bei Brandschutztüren entsprechendes Schloss DIN 18251 und DIN EN 12209.
Motorschlösser gemäß separater Position als Mehrpreis gegenüber o.g. Standard.

BÄNDER

Alle Holztüren erhalten dreidimensional verstellbare Rollenbänder aus Edelstahl, Anzahl in Abhängigkeit der Flügelgrößen und -gewichte nach Herstellerempfehlung, jedoch ab Flügelbreite > 1,135 m und bei allen Strahlenschutztüren je Flügel min. 3 Stück.

Alle Stahltüren erhalten verstellbare Rollenbänder, austauschbar, Anzahl in Abhängigkeit der Flügelgrößen und -gewichte nach Herstellerempfehlung

OBENTÜRSCHLIESSER

Der Obentürschließer bei Rauch- und Brandschutztüren ist immer in die Position einzukalkulieren; er wird nur bei anderen Türen separat vergütet.
Anforderungen allgemein:
Obentürschließer für Innentür, ein- oder zweiflügelig, mit Endanschlag, mit Gleitschiene mit Öffnungsbegrenzung (ggf. mit integrierter Schließfolgeregelung), Einbau auf Band- oder Bandgegenseite,
Größenklassen 3-6,
stark abfallendes Öffnungsmoment nach DIN SPEC 1104 für leichtes Türöffnen,
integrierte Öffnungsdämpfung,
Schließgeschwindigkeit stufenlos von vorne einstellbar,
Öffnungsverzögerung einstellbar,
hydraulischer Endschlag,
Türöffnungswinkel einstellbar,
Klassifizierung Türschließer und Gleitschiene nach EN 1154 und 1155
Dauerfunktion 500.000 Zyklen Klasse 8 .

BODENTÜRDICHTUNGEN

Alle Türen mit Schallschutz- und/oder Rauchschutz- und/oder Strahlenschutzanforderungen sind mit absenkbarer Bodendichtung auszuführen gemäß Zulassung bzw. Prüfzeugnis, d.h. bei hohen Schallschutzanforderungen ggf. auch 2 Bodendichtungen.
Ggf. auch in der Bodendichtung erforderliche Bleieinlagen bei Strahlenschutztüren sind zu berücksichtigen.
Dies ist in die jeweilige Tür-Position einzukalkulieren.

SONSTIGES

Maße der Türelemente sind immer als Rohbaulichtmaße angegeben.
Die Höhenangaben beziehen sich auf OKFFB.
Alle Maße sind vor Ort zu messen. Höhenmaße sind nach Meterriss einzumessen. Bauseits vorhanden sind Meterrisse an den Treppenhäusern.

**Ausführungsbeschreibung 2 AUSFÜHRUNGSBESCHREIBUNG MECH. SVP**
*AUSFÜHRUNGSBESCHREIBUNG MECH. SVP*
AUSFÜHRUNGSBESCHREIBUNG MECHANISCH SELBSTVERRIEGELNDES PANIKSCHLOSS

Mechanisches SVP-Schloss mit Panikfunktion Typ E, durchgängiger Vierkant,
Ausführung ohne Drückergarnitur, nur entsprechende Bohrung als Vorrüstung 72mm PZ. (Elektronische Drückergarnitur bauseits.)

Es ist für die Bauphase bis zum Einbau der bauseitigen elektronischen Drückergarnitur eine provisorische Baudrückergarnitur einzubauen. Dies ist in den EP einzukalkulieren. Sie kann nach Freigabe durch den AG vom AN wieder demontiert werden, andernfalls wird sie bauseits demontiert und verwertet/entsorgt.

**Ausführungsbeschreibung 3 AUSFÜHRUNGSBESCHREIBUNG MOTORSCHLOSS**
*AUSFÜHRUNGSBESCHREIBUNG MOTORSCHLOSS*
AUSFÜHRUNGSBESCHREIBUNG MOTORSCHLOSS

Motorschloss, mechanisch selbstverriegelnd,
Betriebsarten direkt per analoger Ansteuerung oder - soweit im Positionstext separat erwähnt - mit externer Steuerung,
geeignet für Ansteuerung durch Zeitschaltuhr und Zutrittskontrollsystem, elektromotorische Entriegelung,
vorgerichtet für Schließzylinder,
mit integrierten Magnetkontakten,
mit durchgehender Drückernuss, Notausgangsentriegelung über Drücker/Stoßplatte DIN EN 179, Wechselfunktion Panikfunktion "E",
Stulp aus nichtrostendem Stahl, Schließblech aus nichtrostendem Stahl, Versorgungsspannung 24 V AC, einschl. systemgebundenem Zubehör.

Das Vorrichten der Tür, die Verkabelung im Türelement bis zum Übergabepunkt und der verdeckte Kabelübergang sind in den Einheitspreis mit einzukalkulieren.

**Ausführungsbeschreibung 4 SCHNITTSTELLE ZU GEWERK ELEKTRO**
*SCHNITTSTELLE ZU GEWERK ELEKTRO*
SCHNITTSTELLE  ZU GEWERK ELEKTRO

Bauseitige Leistungen:
- 230V Zuleitung und Steckdose in Abhangdecke nahe der Tür
- Klemmdose Schwachstrom montieren, Vorgabe für Anschluss-Reihenfolge
- Verkabelung nur für weit abgesetzte Komponenten, z. B. Wahlschalter in der Leitstelle, gemäß Vorgabe des AN
- Leerrohre mit Zugdraht für abgesetzte Tür-Komponenten nahe der Tür gemäß Vorgabe des AN verlegen
- Leerrohre mit Zugdraht von Zarge bis in die Abhangdecke gemäß Vorgabe Architekt
- Beigestellte Leerdosen (falls herstellerspezifisch bzw. nicht Standard-68mm-Dosen) gemäß Vorgabe des AN einbauen
- Keine Anschlussarbeiten für Tür
- Gemeinsame Inbetriebnahme

Leistungen des AN:
- 230V Tür-Anschluss mit Stecker an bauseitiger Steckdose in Abhangdecke anschließen
- Kabel in Klemmdose Schwachstrom einführen und anschließen nach Vorgabe Klemmplan AN-ELT (Alle Anschlussarbeiten außer Steckdose)
- Alle Türkomponenten wie Taster, Wahlschalter etc. liefern, montieren und anschließen
- Vorgabe für die Leerrohre für Verkabelung der abgesetzten Tür-Komponenten nahe der Tür an AN Elektro
- Verkabelung durch bauseitige Leerrohre mit Zugdraht
- Verkabelung innerhalb der Tür
- Leerdosen (falls herstellerspezifisch bzw. nicht Standard-68mm-Dosen) an AN Elektro übergeben und Vorgaben für die Montage erteilen
- Gemeinsame Inbetriebnahme
- Weitere Themen Festlegung durch Architekt

### 01 INNENTÜREN

#### 01.01 TÜREN

**01.01.0001 Werkstatt- und Montageplanung**
Prüffähige Werkstatt- und Montagezeichnungen für alle Leistungen dieses Titels,
mit Stücklisten und Darstellung aller Detail- und Befestigungspunkten auf der Grundlage der Ausführungspläne der Architekten sowie des Aufmaßes durch den AN vor Ort.
Die endgültigen Abmessungen sind durch den AN gemäß dem Aufmaß vor Ort vorzusehen, der Umgang mit eventuellen Toleranzen außerhalb der DIN 18202 ist mit den Architekten abzustimmen.

Aus den Unterlagen müssen alle relevanten technischen Details, Dimensionierungen, Anschlüsse, Verbindungen, Befestigungen, Fugenausbildungen, Montagestöße, Folien, Außen- und Innenecken, Oberflächen u. vgl. klar ersichtlich und prüfbar sein. Hierzu müssen auch alle relevanten angrenzenden Bauteile, die nicht Teil der Leistung des AN sind, aus den Plänen des AG in die Zeichnung übernommen werden.

Teil der Leistung ist die Übergabe von Kabelzugplänen für den Einbau der Kabel für die elektrischen Komponenten des AN durch den bauseitigen Elektriker.

Die Unterlagen sind frühzeitig vor Montagebeginn zu erstellen und dem AG in prüffähiger Form digital im pdf- und dwg-Format vorzulegen.

Für die Prüfung durch den AG sind 12 Werktage vorzusehen.
Änderungswünsche des AG sind zu berücksichtigen.
Menge: 1,000 psch
Zuordnung 1: 349

**01.01.0002 Privatrechtliche Nachweise**
Zusammenstellung der vollständigen Dokumentation sämtlicher relevanter Unterlagen zu den ausgeführten Leistungen mit Inhaltsverzeichnis,
inkl.
-  öffentlich-rechtlich erforderliche Nachweisen (siehe ZTV)
-  Fachunternehmererklärungen u. vgl.
-  geschuldete Planunterlagen und Berechnungen
-  Produktdatenblätter aller eingebauten Materialien und Bauteile

Die Unterlagen sind spätestens 4 Wochen vor der Abnahme des Gewerks unaufgefordert bei der Objektüberwachung bzw. dem AG in 1-facher Papierausfertigung, 1-fach auf Datenträger sowie per Upload auf den Planserver des AG einzureichen.
Menge: 1,000 psch
Zuordnung 1: 334
DIN 276-06: 334
Leistungsbereich: 026

*Hinweis: -- TYP 1 --*
TÜREN TYP 1:
OHNE BRANDSCHUTZANFORDERUNGEN
OHNE SCHALLSCHUTZANFORDERUNGEN

**01.01.0003 Innentür Typ 1, 885/2.135 mm, MW 150 mm**
Innentürelement gemäß Ausführungsbeschreibung,
Typ 1,
Breite/Höhe Nennmaß 885/2.135 mm
Befestigung an Trockenbau, Maulweite 150 mm

Türen:
G0625  G0626  G0636
G0644  G0646.1  G2645.1
G2646.1  G0638  G0642
G0646  G0647.1
Menge: 11,000 St
Zuordnung 1: 344
Leistungsbereich: 027

**01.01.0004 Innentür Typ 1, 885/2.135 mm, MW 280 mm**
Innentürelement gemäß Ausführungsbeschreibung,
Typ 1,
Breite/Höhe Nennmaß 885/2.135 mm
Befestigung an Stahlbeton, Maulweite 280 mm

Türen:
G2643
G2657.1
G2657.2
Menge: 3,000 St
Zuordnung 1: 344
Leistungsbereich: 027

**01.01.0005 Innentür Typ 1, 885/2.135 mm, MW 300 mm**
Innentürelement gemäß Ausführungsbeschreibung,
Typ 1,
Breite/Höhe Nennmaß 885/2.135 mm
Befestigung an Trockenbau, Maulweite 300 mm

Tür: G0635
Menge: 1,000 St
Zuordnung 1: 344
Leistungsbereich: 027

**01.01.0006 Zulage Farbton Blau 885/2.135 mm**
Zulage zu vorbeschriebenen Türen für die Ausführung der HPL-Beschichtung ähnlich RAL 250 60 15 Sanftblau oder NCS S 3020-R90B,
RBLM 885/2.135 mm
Menge: 7,000 St

**01.01.0007 Innentür Typ 1, 1.010/2.135 mm, MW 150 mm**
Innentürelement gemäß Ausführungsbeschreibung,
Typ 1,
Breite/Höhe Nennmaß 1.010/2.135 mm
Befestigung an Trockenbau, Maulweite 150 mm.

Türen:
G2628  G2655G2606G2619
G2656  G2657G2609G0645
G0648  G2697.2G0640G0661
G0652.1  GB0657G0665.1G0669
G2603  GB0658G2635GB0659
G2611  G2635.2G2636GB2601
G2624  G2636.2G2618G0601
Menge: 28,000 St
Zuordnung 1: 344
Leistungsbereich: 027

**01.01.0008 Innentür Typ 1, 1.010/2.135 mm, MW 280 mm**
Innentürelement gemäß Ausführungsbeschreibung,
Typ 1,
Breite/Höhe Nennmaß 1.010/2.135 mm
Befestigung an Stahlbeton, Maulweite 280 mm

Türen:
G2651
G0662
G0664
Menge: 3,000 St
Zuordnung 1: 344
Leistungsbereich: 027

**01.01.0009 Innentür Typ 1, 1.010/2.135 mm, MW 300 mm**
Innentürelement gemäß Ausführungsbeschreibung,
Typ 1,
Breite/Höhe Nennmaß 1.010/2.135 mm
Befestigung an Trockenbau, Maulweite 300 mm

Türen:
G2620
G2631.1
Menge: 2,000 St
Zuordnung 1: 344
Leistungsbereich: 027

**01.01.0010 Zulage Farbton Blau 1.010/2.135 mm**
Zulage zu vorbeschriebenen Türen für die Ausführung der HPL-Beschichtung ähnlich RAL 250 60 15 Sanftblau oder NCS S 3020-R90B,
RBLM 1.010/2.135 mm
Menge: 12,000 St

**01.01.0011 Innentür Typ 1, 1.260/2.135 mm, MW 150 mm**
Innentürelement gemäß Ausführungsbeschreibung,
Typ 1,
Breite/Höhe Nennmaß 1.260/2.135 mm
Befestigung an Trockenbau, Maulweite 150 mm.

Türen:
G2633  G2637G0622.1G0622.3
G2634  G2638G2602
Menge: 7,000 St
Zuordnung 1: 344
Leistungsbereich: 027

**01.01.0012 Automatikantrieb**
Elektromechanischer Drehtürantrieb für vorbeschriebene einflügelige Tür Pos. 01.01.0011, geräuscharm, max. 70 mm Bauhöhe, mit verstellbarer Federkraft EN Größe 4-7, geprüft und zertifiziert nach DIN 18650 / EN 16005, zugelassen für den Einsatz in Flucht- und Rettungswegen,
einschließlich Montageplatten, Adapter oder sonstige systembedingte Zubehörteile,
Ausführung drückend, Kopfmontage auf der Bandgegenseite, z. B. mit Rollenschiene

Funktionen:
Betriebsarten: Daueroffen, Automatik, Ladenschluss, Nacht, Off,
einstellbar über integrierten Programmschalter,
Niedrigenergieantrieb gemäß DIN 18650 / EN 16005,
leichtes manuelles Öffnen von Drehtüren aus der Schließlage ab 0°(DIN 18040 optimiert),
Push&Go-Funktion,
Türschließerbetrieb mit momentengeregeltem Schließvorgang, Hinderniserkennung und Reversierung,
Diagnosefunktion und Fehlerspeicher,
sämtliche Einstellungen über Display-Programmschalter möglich,

Technische Merkmale:
Abmessungen: 70 x 130 x 720 mm (H x T x L),
Netzanschluss: 230 V AC, 50/60 Hz,
geeignet für die jeweilige Türflügelbreite (bis zu Rohbaulichtmaß ca. 1.260 mm),

Türöffnungswinkel: ca. 110°,
Öffnungs- und Schließzeit einstellbar,
elektrischer Endschlag einstellbar,
Offenhaltezeit einstellbar von 0 bis 60 Sekunden,
bahngesteuertes Öffnen und Schließen

Anschlussmöglichkeiten:
Getrennte Eingänge für innere und äußere Sensoren,
Not-Stopp-Schalter, Programmschalter, Motorschloss, Türöffner, Stromversorgung für externe Geräte: 24 V DC, 1200 mA dauerhaft, kurzzeitig 1800 mA

Anschluss des Motors mit Stecker an bauseitige Steckdose. Im Übrigen: Schnittstelle zum Gewerk Elektro siehe Ausführungsbeschreibung.

Leichtmetallabdeckhaube im Farbton eloxiert EV 1 oder Edelstahl/Silber

Einschließlich:
-  Inbetriebnahme durch den AN sofern dazu autorisiert, sonst durch den Werksmonteur bzw. Servicepartner des Antriebs-Herstellers
-  Sicherheitsanalyse gemäß DIN 18650 / EN 16005 bei Inbetriebnahme
-  elektrischer Türöffner zur Freigabe der Tür, 24 V DC, als Gegenstück zum Fallenschloss
-  Riegelschaltkontakt zur Abschaltung des Antriebs bei verriegelter Tür (1 Stück pro Antrieb)
-  Absicherung Laserscanner: geprüft nach EN 16005 / DIN 18650, auf dem Türblatt montiert, zur Absicherung des Schwenkbereiches von Innen- und Außentüren in Öffnungs- und Schließrichtung. Robust gegen alle Bodenverhältnisse (z.B. Reinstreifermatte, Metallschiene, dunkle und absorbierende Böden, glänzende und nasse Fliesen, Gitterroste). Mit integrierter Wandausblendung und dynamischer Hauptschließkantenabsicherung, für Band- und Bandgegenseite; Bandseite in Schutzart IP54.
Gehäusefarbe Weiß,
Schutzhaube zum Schutz des Laserscanners gegen Störeinflüsse, weiß
-  Nachrüstplatine für das Anklemmen an Türkabel
-  Ansteuerung: Flächentaster innen und außen, Oberfläche Edelstahl, UP
-  Not-Aus-Taster
-  Display-Programmschalter UP für Einstellung der Betriebsart sowie für Inbetriebnahme und Parametrierung des Antriebes, mit Funktionstasten, 2 x 7-Segment-Display oder vergleichbar, alphanumerischer Fehleranzeige, Schutzart IP 40,
Betriebsarten: Off, Daueroffen, Automatik, Ladenschluss, Nachtverriegelung, Lüftungsfunktion
-  Schlüsseltaster zum „Abschließen“ des Programmschalters gegen unbefugtes Ändern der Betriebsart, Schutzart IP 40, UP
-  Öffnungsbegrenzung Türanschlagpuffer
Menge: 1,000 St
DIN 276-06: 00000

**01.01.0013 Zulage Farbton Blau 1.260/2.135 mm**
Zulage zu vorbeschriebenen Türen für die Ausführung der HPL-Beschichtung ähnlich RAL 250 60 15 Sanftblau oder NCS S 3020-R90B,
RBLM 1.260/2.135 mm
Menge: 2,000 St

**01.01.0014 Obentürschließer**
Zulage zu vorbeschriebenen Türen Typ 1 ohne Brand- und Schallschutzanforderungen für die Ausführung mit Gleitschienen-Obentürschließer gemäß Ausführungsbeschreibung, für Türblattmontage Band- oder Bandgegenseite.
Menge: 1,000 St

**01.01.0015 Mehrpreis WC-Schloss**
Mehr-/Minderpreis zu vorbeschriebenen Innentüren Typ 1 für die Ausführung mit WC-Schloss statt Riegel-Fallen-Schloss.
Menge: 5,000 St

**01.01.0016 Mehrpreis Wechselbeschlag**
Mehr-/Minderpreis zu vorbeschriebenen Innentüren Typ 1 für die Ausführung mit Wechselbeschlag (Drücker-Knauf) statt Drücker-Drücker.
Menge: 6,000 St

**01.01.0017 Zulage mech SVP und ohne Drückergarnitur**
Zulage zu vorbeschriebenen Türen Typ 1 für den Mehrpreis für die Ausführung
- mit mechanisch selbstverriegelndem Panikschloss EN 179 gem. Ausführungsbeschreibung statt normalem Riegel-Fallen-Schloss und
- ohne Drückergarnitur (elektronische Drückergarnitur bauseits)
Menge: 18,000 St

**01.01.0018 Zulage Motorschloss**
Zulage zu vorbeschriebenen Türen Typ 1 für den Mehrpreis für die Ausführung mit Motorschloss gem. Ausführungsbeschreibung statt Riegel-Fallen-Schloss einschl. Vorrichten der Tür einschl. verdeckter Kabelübergang.
Menge: 4,000 St

**01.01.0019 Zulage Lichtausschnitt für Tür Typ 1**
Zulage zu vorbeschriebenen Türen Typ 1 für die Ausführung mit Lichtausschnitt B/H 250/1500 mm,
Glasleisten flächenbündig,
Verglasung aus VSG, Klarglas.
Menge: 4,000 St

*Hinweis: -- TYP 2, 32 dB --*
TÜREN TYP 2:
OHNE BRANDSCHUTZANFORDERUNGEN
MIT SCHALLSCHUTZANFORDERUNGEN 32 DB

Alle Schallschutztüren einschl. absenkbare Bodendichtung gem. Prüfzeugnis.

**01.01.0020 Innentür Typ 2, 885/2.135 mm, 32 dB, MW 150 mm**
Innentürelement gemäß Ausführungsbeschreibung,
Typ 2:
Schallschutz: erf. Rw min. 32 dB.

Breite/Höhe Nennmaß 885/2.135 mm
Befestigung an Trockenbau, Maulweite 150 mm

Tür: G0636.3
Menge: 1,000 St
Zuordnung 1: 344
Leistungsbereich: 027

**01.01.0021 Innentür Typ 2, 1.010/2.135 mm, 32 dB, MW 150 mm**
Innentürelement gemäß Ausführungsbeschreibung,
Typ 2:
Schallschutz: erf. Rw min. 32 dB.

Breite/Höhe Nennmaß 1.010/2.135 mm
Befestigung an Trockenbau, Maulweite 150 mm

Tür: G0669.1
Menge: 1,000 St
Zuordnung 1: 344
Leistungsbereich: 027

**01.01.0022 Innentür Typ 2, 1.010/2.135 mm, 32 dB, MW 300 mm**
Innentürelement gemäß Ausführungsbeschreibung,
Typ 2:
Schallschutz: erf. Rw min. 32 dB.

Breite/Höhe Nennmaß 1.010/2.135 mm
Befestigung an Trockenbau, Maulweite 300 mm

Tür: G2617
Menge: 1,000 St
Zuordnung 1: 344
Leistungsbereich: 027

**01.01.0023 Zulage Farbton Blau 1.010/2.135 mm**
Zulage zu vorbeschriebenen Türen für die Ausführung der HPL-Beschichtung ähnlich RAL 250 60 15 Sanftblau oder NCS S 3020-R90B,
RBLM 1.010/2.135 mm
Menge: 1,000 St

**01.01.0024 Innentür Typ 2, 1.260/2.135 mm, 32 dB, MW 150 mm**
Innentürelement gemäß Ausführungsbeschreibung,
Typ 2:
Schallschutz: erf. Rw min. 32 dB.

Breite/Höhe Nennmaß 1.260/2.135 mm
Befestigung an Trockenbau, Maulweite 150 mm

Türen:
G0672.1
G0666.1
G0667.1
G0668.1
G0670.1
G0671.1
Menge: 6,000 St
Zuordnung 1: 344
Leistungsbereich: 027

**01.01.0025 Innentür Typ 2, 1.385/2.135 mm, 32 dB, MW 150 mm**
Innentürelement gemäß Ausführungsbeschreibung,
Typ 2:
Schallschutz: erf. Rw min. 32 dB.

Breite/Höhe Nennmaß 1.385/2.135 mm
erford. min. lichter Durchgang 1.250 mm
Befestigung an Trockenbau, Maulweite 150 mm

Tür: G0637
Menge: 1,000 St
Zuordnung 1: 344
Leistungsbereich: 027

**01.01.0026 Zulage Farbton Blau 1.385/2.135 mm**
Zulage zu vorbeschriebenen Türen für die Ausführung der HPL-Beschichtung ähnlich RAL 250 60 15 Sanftblau oder NCS S 3020-R90B,
RBLM 1.385/2.135 mm
Menge: 1,000 St

**01.01.0027 Zulage mech SVP und ohne Drückergarnitur**
Zulage zu vorbeschriebenen Türen Typ 2 für den Mehrpreis für die Ausführung
- mit mechanisch selbstverriegelndem Panikschloss EN 179 gem. Ausführungsbeschreibung statt Riegel-Fallen-Schloss und
- ohne Drückergarnitur (elektronische Drückergarnitur bauseits)
Menge: 8,000 St

*Hinweis: -- TYP 3, 37 dB --*
TÜREN TYP 3:
OHNE BRANDSCHUTZANFORDERUNGEN
MIT SCHALLSCHUTZANFORDERUNGEN 37 DB

Alle Schallschutztüren einschl. absenkbare Bodendichtung gem. Prüfzeugnis.

**01.01.0028 Innentür Typ 3, 1.010/2.135 mm, 37 dB, MW 150 mm**
Innentürelement gemäß Ausführungsbeschreibung,
Typ 3:
Schallschutz: erf. Rw min. 37 dB.

Breite/Höhe Nennmaß 1.010/2.135 mm
Befestigung an Trockenbau, Maulweite 150 mm.

Türen:
G0603  G0604  G0605
G0606  G0607  G0608
G0611  G0612  G0617
G0634
Menge: 10,000 St
Zuordnung 1: 344
Leistungsbereich: 027

**01.01.0029 Zulage Farbton Blau 1.010/2.135 mm**
Zulage zu vorbeschriebenen Türen für die Ausführung der HPL-Beschichtung ähnlich RAL 250 60 15 Sanftblau oder NCS S 3020-R90B,
RBLM 1.010/2.135 mm
Menge: 10,000 St

**01.01.0030 Innentür Typ 3, 1.135/2.135 mm, 37 dB, MW 150 mm**
Innentürelement gemäß Ausführungsbeschreibung,
Typ 3:
Schallschutz: erf. Rw min. 37 dB.

Breite/Höhe Nennmaß 1.135/2.135 mm
Befestigung an Trockenbau, Maulweite 150 mm.

Türen:
G0627, G0628
Menge: 2,000 St
Zuordnung 1: 344
Leistungsbereich: 027

**01.01.0031 Zulage Farbton Blau 1.135/2.135 mm**
Zulage zu vorbeschriebenen Türen für die Ausführung der HPL-Beschichtung ähnlich RAL 250 60 15 Sanftblau oder NCS S 3020-R90B,
RBLM 1.135/2.135 mm
Menge: 2,000 St

**01.01.0032 Innentür Typ 3, 1.260/2.135 mm, 37 dB, MW 100 mm**
Innentürelement gemäß Ausführungsbeschreibung,
Typ 3:
Schallschutz: erf. Rw min. 37 dB.

Breite/Höhe Nennmaß 1.260/2.135 mm
Befestigung an Trockenbau, Maulweite 100 mm.

Türen:
G0614
G0615
G0616
Menge: 3,000 St
Zuordnung 1: 344
Leistungsbereich: 027

**01.01.0033 Innentür Typ 3, 1.260/2.135 mm, 37 dB, MW 150 mm**
Innentürelement gemäß Ausführungsbeschreibung,
Typ 3:
Schallschutz: erf. Rw min. 37 dB.

Breite/Höhe Nennmaß 1.260/2.135 mm
Befestigung an Trockenbau, Maulweite 150 mm.

Türen:
G0622  G0623  G0619
G0620  G0624  G0666
G0667  G0668  G0670
G0671  G0672  G2659
Menge: 12,000 St
Zuordnung 1: 344
Leistungsbereich: 027

**01.01.0034 Zulage Farbton Blau 1.260/2.135 mm**
Zulage zu vorbeschriebenen Türen für die Ausführung der HPL-Beschichtung ähnlich RAL 250 60 15 Sanftblau oder NCS S 3020-R90B,
RBLM 1.260/2.135 mm
Menge: 6,000 St

**01.01.0035 Zulage mech SVP und ohne Drückergarnitur**
Zulage zu vorbeschriebenen Türen Typ 3 für den Mehrpreis für die Ausführung
- mit mechanisch selbstverriegelndem Panikschloss EN 179 gem. Ausführungsbeschreibung statt Riegel-Fallen-Schloss und
- ohne Drückergarnitur (elektronische Drückergarnitur bauseits)
Menge: 23,000 St

*Hinweis: -- TYP 4, 40 dB --*
TÜREN TYP 4:
OHNE BRANDSCHUTZANFORDERUNGEN
MIT SCHALLSCHUTZANFORDERUNGEN 40 DB

Alle Schallschutztüren einschl. absenkbare Bodendichtung gem. Prüfzeugnis.

**01.01.0036 Innentür Typ 4, 1.010/2.135 mm, 40 dB, MW 150 mm**
Innentürelement gemäß Ausführungsbeschreibung,
Typ 4:
Schallschutz: erf. Rw min. 40 dB.

Breite/Höhe Nennmaß 1.010/2.135 mm
Befestigung an Trockenbau, Maulweite 150 mm.

Tür: G0663
Menge: 1,000 St
Zuordnung 1: 344
Leistungsbereich: 027

**01.01.0037 Zulage mech SVP und ohne Drückergarnitur**
Zulage zu vorbeschriebener Tür Typ 4 für den Mehrpreis für die Ausführung
- mit mechanisch selbstverriegelndem Panikschloss EN 179 gem. Ausführungsbeschreibung statt normalem Riegel-Fallen-Schloss und
- ohne Drückergarnitur (elektronische Drückergarnitur bauseits)
Menge: 1,000 St

*Hinweis: -- TYP 5, 0 dB, STRAHLENSCHUTZ --*
TÜREN TYP 5:
OHNE BRANDSCHUTZANFORDERUNGEN
OHNE SCHALLSCHUTZANFORDERUNGEN
MIT STRAHLENSCHUTZANFORDERUNG

**01.01.0038 Innentür Typ 5, 885/2.135 mm, MW 150 mm; 0,3 mm Blei**
Innentürelement gemäß Ausführungsbeschreibung,
Typ 5:
Schallschutz: ohne,
Strahlenschutz,

Breite/Höhe Nennmaß 885/2.135 mm
Befestigung an Trockenbau, Maulweite 150 mm
Bleigleichwert 0,3 mm

Türen:
G0639.1
G0641.1
Menge: 2,000 St
Zuordnung 1: 344
Leistungsbereich: 027

**01.01.0039 Mehrpreis Wechselbeschlag**
Mehr-/Minderpreis zu vorbeschriebenen Innentüren Typ 1 für die Ausführung mit Wechselbeschlag (Drücker-Knauf) statt Drücker-Drücker.
Menge: 2,000 St

*Hinweis: -- TYP 6, 32 dB, STRAHLENSCHUTZ --*
TÜREN TYP 6:
OHNE BRANDSCHUTZANFORDERUNGEN
MIT SCHALLSCHUTZANFORDERUNGEN 32 DB
MIT STRAHLENSCHUTZANFORDERUNG

Alle Schallschutztüren einschl. absenkbare Bodendichtung gem. Prüfzeugnis.

Sofern ein Schloss mit versetzter Nuss- und Zylinderbohrung zur Erreichung des Bleigleichwerts erforderlich ist, ist dieses mit in den Einheitspreis einzukalkulieren.

**01.01.0040 Innentür Typ 6, 1.385/2.135 mm, 32 dB, MW 150 mm; 0,1 mm Blei**
Innentürelement gemäß Ausführungsbeschreibung,
Typ 6:
Schallschutz: erf. Rw min. 32 dB,
Strahlenschutz,

Breite/Höhe Nennmaß 1.385/2.135 mm
erford. min. lichter Durchgang 1.250 mm
Befestigung an Trockenbau, Maulweite 150 mm
Bleigleichwert 0,1 mm

Tür: G0641
Menge: 1,000 St
Zuordnung 1: 344
Leistungsbereich: 027

**01.01.0041 Innentür Typ 6, 1.135/2.135 mm, 32 dB, MW 150 mm; 0,2 mm Blei**
Innentürelement gemäß Ausführungsbeschreibung,
Typ 6:
Schallschutz: erf. Rw min. 32 dB,
Strahlenschutz,

Breite/Höhe Nennmaß 1.135/2.135 mm
Befestigung an Trockenbau, Maulweite 150 mm
Bleigleichwert 0,2 mm

Tür: G0655
Menge: 1,000 St
Zuordnung 1: 344
Leistungsbereich: 027

**01.01.0042 Innentür Typ 6, 1.385/2.135 mm, 32 dB, MW 150 mm; 0,2 mm Blei**
Innentürelement gemäß Ausführungsbeschreibung,
Typ 6:
Schallschutz: erf. Rw min. 32 dB,
Strahlenschutz,

Breite/Höhe Nennmaß 1.385/2.135 mm
erford. min. lichter Durchgang 1.250 mm
Befestigung an Trockenbau, Maulweite 300 mm
Bleigleichwert 0,2 mm

Tür: G0639
Menge: 1,000 St
Zuordnung 1: 344
Leistungsbereich: 027

**01.01.0043 Innentür Typ 6, 1.010/2.135 mm, 32 dB, MW 150 mm; 0,3 mm Blei**
Innentürelement gemäß Ausführungsbeschreibung,
Typ 6:
Schallschutz: erf. Rw min. 32 dB,
Strahlenschutz,

Breite/Höhe Nennmaß 1.010/2.135 mm
Befestigung an Trockenbau, Maulweite 150 mm
Bleigleichwert 0,3 mm

Tür: G0640.1
Menge: 1,000 St
Zuordnung 1: 344
Leistungsbereich: 027

**01.01.0044 Innentür Typ 6, 1.260/2.135 mm, 32 dB, MW 150 mm; 0,3 mm Blei**
Innentürelement gemäß Ausführungsbeschreibung,
Typ 6:
Schallschutz: erf. Rw min. 32 dB,
Strahlenschutz,

Breite/Höhe Nennmaß 1.260/2.135 mm
Befestigung an Trockenbau, Maulweite 150 mm
Bleigleichwert 0,3 mm

Tür: G0656
Menge: 1,000 St
Zuordnung 1: 344
Leistungsbereich: 027

**01.01.0045 Innentür Typ 6, 1.260/2.135 mm, 32 dB, MW 280 mm; 0,3 mm Blei**
Innentürelement gemäß Ausführungsbeschreibung,
Typ 6:
Schallschutz: erf. Rw min. 32 dB,
Strahlenschutz,

Breite/Höhe Nennmaß 1.260/2.135 mm
Befestigung an Stahlbeton, Maulweite 280 mm
Bleigleichwert 0,3 mm

Tür: G0657
Menge: 1,000 St
Zuordnung 1: 344
Leistungsbereich: 027

**01.01.0046 Innentür Typ 6, 1.010/2.135 mm, 32 dB, MW 150 mm; 0,4 mm Blei**
Innentürelement gemäß Ausführungsbeschreibung,
Typ 6:
Schallschutz: erf. Rw min. 32 dB,
Strahlenschutz,

Breite/Höhe Nennmaß 1.010/2.135 mm
Befestigung an Trockenbau, Maulweite 150 mm
Bleigleichwert 0,4 mm

Türen:
G0641.2
Menge: 1,000 St
Zuordnung 1: 344
Leistungsbereich: 027

**01.01.0047 Innentür Typ 6, 1.010/2.135 mm, 32 dB, MW 150 mm; 0,5 mm Blei**
Innentürelement gemäß Ausführungsbeschreibung,
Typ 6 wie Pos. 01.01.0046, jedoch:
Bleigleichwert 0,5 mm

Türen:
G0659
Menge: 1,000 St
Zuordnung 1: 344
Leistungsbereich: 027

**01.01.0048 Zulage mech SVP und ohne Drückergarnitur**
Zulage zu vorbeschriebenen Türen Typ 6 für den Mehrpreis für die Ausführung
- mit mechanisch selbstverriegelndem Panikschloss EN 179 gem. Ausführungsbeschreibung statt Riegel-Fallen-Schloss und
- ohne Drückergarnitur (elektronische Drückergarnitur bauseits)

Verwendung bei Türen bis max. 0,5 mm Bleigleichwert.
Menge: 6,000 St

**01.01.0049 Innentür Typ 6, 1.010/2.135 mm, 32 dB, MW 150 mm; 2,0 mm Blei**
Innentürelement gemäß Ausführungsbeschreibung,
Typ 6 wie Pos. 01.01.0046, jedoch:
Bleigleichwert 2,0 mm

Türen:
G0654.1
Menge: 1,000 St
Zuordnung 1: 344
Leistungsbereich: 027

*Hinweis: -- TYP 7, 37 dB, STRAHLENSCHUTZ --*
TÜREN TYP 7:
OHNE BRANDSCHUTZANFORDERUNGEN
MIT SCHALLSCHUTZANFORDERUNGEN 37 DB
MIT STRAHLENSCHUTZANFORDERUNG

Alle Schallschutztüren einschl. absenkbare Bodendichtung gem. Prüfzeugnis.

**01.01.0050 Innentür Typ 7, 1.385/2.135 mm, 37 dB, MW 150 mm; 0,2 mm Blei**
Innentürelement gemäß Ausführungsbeschreibung,
Typ 7:
Schallschutz: erf. Rw min. 37 dB,
Strahlenschutz,

Breite/Höhe Nennmaß 1.385/2.135 mm
erford. min. lichter Durchgang 1.250 mm
Befestigung an Trockenbau, Maulweite 150 mm
Bleigleichwert 0,2 mm

Türen:
G0657.1
G0658
Menge: 2,000 St
Zuordnung 1: 344
Leistungsbereich: 027

**01.01.0051 Zulage mech SVP und ohne Drückergarnitur**
Zulage zu vorbeschriebener Tür Typ 7 für den Mehrpreis für die Ausführung
- mit mechanisch selbstverriegelndem Panikschloss EN 179 gem. Ausführungsbeschreibung statt normalem Riegel-Fallen-Schloss und
- ohne Drückergarnitur (elektronische Drückergarnitur bauseits)
Menge: 2,000 St

*Hinweis: -- TYP 8, FEUCHTRAUMTÜREN --*
TÜREN TYP 8:
FEUCHTRAUMTÜREN

**01.01.0052 Innentür Typ 8, 885/2.135 mm, MW 150 mm; Feuchtraum**
Innentürelement gemäß Ausführungsbeschreibung,
Typ 8:
Feuchtraumtür RAL-RG 426-3
mit Unterschnitt 20 mm

Breite/Höhe Nennmaß 885/2.135 mm
Befestigung an Trockenbau, Maulweite 150 mm

Türen:
G0628.1  G0636.1  G2602.1
G2602.2  G2635.1  G2636.1
G0602.1  G0602.2  G0609
G0610  G0618.2  G0618.3
Menge: 12,000 St
Zuordnung 1: 344
Leistungsbereich: 027

**01.01.0053 Zulage MW 160 mm**
Zulage zu vorbeschriebenen Feuchtraumtüren für die Ausführung mit Maulweite 160 mm statt 150 mm.
Menge: 10,000 St

**01.01.0054 Zulage Farbton Blau 885/2.135 mm**
Zulage zu vorbeschriebenen Türen für die Ausführung der HPL-Beschichtung ähnlich RAL 250 60 15 Sanftblau oder NCS S 3020-R90B,
RBLM 885/2.135 mm
Menge: 6,000 St

**01.01.0055 Innentür Typ 8, 1.010/2.135 mm, MW 150 mm; Feuchtraum**
Innentürelement gemäß Ausführungsbeschreibung,
Typ 8:
Feuchtraumtür RAL-RG 426-3
mit Unterschnitt 20 mm

Breite/Höhe Nennmaß 1.010/2.135 mm
Befestigung an Trockenbau, Maulweite 150 mm

Tür: G0618.1
Menge: 1,000 St
Zuordnung 1: 344
Leistungsbereich: 027

**01.01.0056 Mehrpreis WC-Schloss**
Mehr-/Minderpreis zu vorbeschriebenen Innentüren Typ 8 für die Ausführung mit WC-Schloss statt Riegel-Fallen-Schloss.
Menge: 7,000 St

*Hinweis: -- TYP 9, NASSRAUMTÜREN --*
TÜREN TYP 9:
NASSRAUMTÜREN

**01.01.0057 Innentür Typ 9, 760/2.135 mm, MW 160 mm; Nassraum**
Innentürelement gemäß Ausführungsbeschreibung,
Typ 9:
Nassraumtür RAL-RG 426-3
mit Unterschnitt 20 mm

Breite/Höhe Nennmaß 760/2.135 mm
Befestigung an Trockenbau, Maulweite 160 mm

Türen:
G2635.1.1
G2636.1.1
Menge: 2,000 St
Zuordnung 1: 344
Leistungsbereich: 027

**01.01.0058 Innentür Typ 9, 885/2.135 mm, MW 160 mm; Nassraum**
Innentürelement gemäß Ausführungsbeschreibung,
Typ 9:
Nassraumtür RAL-RG 426-3
mit Unterschnitt 20 mm

Breite/Höhe Nennmaß 885/2.135 mm
Befestigung an Trockenbau, Maulweite 160 mm

Türen:
GB0657.1
GB0658.1
Menge: 2,000 St
Zuordnung 1: 344
Leistungsbereich: 027

**01.01.0059 Innentür Typ 9, 1.010/2.135 mm, MW 160 mm; Nassraum**
Innentürelement gemäß Ausführungsbeschreibung,
Typ 9:
Nassraumtür RAL-RG 426-3
mit Unterschnitt 20 mm

Breite/Höhe Nennmaß 1.010/2.135 mm
Befestigung an Trockenbau, Maulweite 160 mm

Türen:
G0622.2
G0624.1
Menge: 2,000 St
Zuordnung 1: 344
Leistungsbereich: 027

**01.01.0060 Mehrpreis WC-Schloss**
Mehr-/Minderpreis zu vorbeschriebenen Innentüren Typ 9 für die Ausführung mit WC-Schloss statt Riegel-Fallen-Schloss.
Menge: 6,000 St

*Hinweis: -- TYP 10, T30/T30 RS --*
TÜREN TYP 10:
T30/T30 RS

Alle Brandschutztüren einschl. Obentürschließer gem. Ausführungsbeschreibung.
Alle Rauchschutztüren einschl. absenkbare Bodendichtung gem. Zulassung.

**01.01.0061 Innentür Typ 10, 1.010/2.135 mm, MW 150 mm; T30**
Innentürelement gemäß Ausführungsbeschreibung,
Typ 10
Brandschutztür DIN 4102-5: T30

Breite/Höhe Nennmaß 1.010/2.135 mm
Befestigung an Trockenbau, Maulweite 150 mm

Tür: GB0601
Menge: 1,000 St
Zuordnung 1: 344
Leistungsbereich: 027

**01.01.0062 Innentür Typ 10, 1.010/2.135 mm, MW 150 mm; T30-RS**
Innentürelement gemäß Ausführungsbeschreibung,
Typ 10
Brandschutztür DIN 4102-5, Rauchschutz DIN 18095: T30 RS

Breite/Höhe Nennmaß 1.010/2.135 mm
Befestigung an Trockenbau, Maulweite 150 mm

Türen:
G0629.1
G0629
G0631
G2612
G2613
Menge: 5,000 St
Zuordnung 1: 344
Leistungsbereich: 027

**01.01.0063 Innentür Typ 10, 1.010/2.135 mm, MW 280 mm; T30-RS**
Innentürelement gemäß Ausführungsbeschreibung,
Typ 10
Brandschutztür DIN 4102-5, Rauchschutz DIN 18095: T30 RS

Breite/Höhe Nennmaß 1.010/2.135 mm
Befestigung an Stahlbeton, Maulweite 280 mm

Türen:
G0650  G2641  G0651
G0649  G0652  G2647
G2649  G2650
Menge: 8,000 St
Zuordnung 1: 344
Leistungsbereich: 027

**01.01.0064 Zulage Lichtausschnitt für Tür Typ 10**
Zulage zu vorbeschriebenen Brandschutztüren Typ 10 für die Ausführung mit Lichtausschnitt B/H 250/1500 mm,
Glasleisten flächenbündig,
Verglasung aus Brandschutzverglasung gemäß Prüfzeugnis, Klarglas.

Tür: G0650
Menge: 1,000 St

**01.01.0065 Zulage Farbton Blau 1.010/2.135 mm**
Zulage zu vorbeschriebenen Brandschutztüren für die Ausführung der HPL-Beschichtung ähnlich RAL 250 60 15 Sanftblau oder NCS S 3020-R90B,
RBLM 1.010/2.135 mm
Menge: 7,000 St

**01.01.0066 Innentür Typ 10, 1.260/2.135 mm, MW 150 mm; T30-RS**
Innentürelement gemäß Ausführungsbeschreibung,
Typ 10
Brandschutztür DIN 4102-5, Rauchschutz DIN 18095: T30 RS

Breite/Höhe Nennmaß 1.260/2.135 mm
Befestigung an Trockenbau, Maulweite 150 mm

Türen:
G0633
G2623
G2701
G0632
Menge: 4,000 St
Zuordnung 1: 344
Leistungsbereich: 027

**01.01.0067 Innentür Typ 10, 1.260/2.135 mm, MW 280 mm; T30-RS**
Innentürelement gemäß Ausführungsbeschreibung,
Typ 10
Brandschutztür DIN 4102-5, Rauchschutz DIN 18095: T30 RS

Breite/Höhe Nennmaß 1.260/2.135 mm
Befestigung an Stahlbeton, Maulweite 280 mm

Türen:
G2640
G2658
G0630
Menge: 3,000 St
Zuordnung 1: 344
Leistungsbereich: 027

**01.01.0068 Zulage Farbton Blau 1.260/2.135 mm**
Zulage zu vorbeschriebenen Brandschutztüren für die Ausführung der HPL-Beschichtung ähnlich RAL 250 60 15 Sanftblau oder NCS S 3020-R90B,
RBLM 1.260/2.135 mm
Menge: 2,000 St

**01.01.0069 Mehrpreis Wechselbeschlag**
Mehr-/Minderpreis zu vorbeschriebenen Innentüren Typ 1 für die Ausführung mit Wechselbeschlag (Drücker-Knauf) statt Drücker-Drücker.
Menge: 2,000 St

**01.01.0070 Zulage mech SVP und ohne Drückergarnitur**
Zulage zu vorbeschriebenen Türen Typ 1 für den Mehrpreis für die Ausführung
- mit mechanisch selbstverriegelndem Panikschloss EN 179 gem. Ausführungsbeschreibung statt normalem Riegel-Fallen-Schloss und
- ohne Drückergarnitur (elektronische Drückergarnitur bauseits)
Menge: 12,000 St

**01.01.0071 Zulage Motorschloss für Brandschutztür, Pufferung, Rauchmelder**
Zulage zu vorbeschriebenen Türen Typ 10 für den Mehrpreis für die Ausführung mit Motorschloss gem. Ausführungsbeschreibung statt Riegel-Fallen-Schloss einschl. Vorrichten der Tür einschl. verdeckter Kabelübergang.

Hier: Ausführung für Brandschutztür, einschließlich Batteriepufferung und externer Steuerung sowie Rauchschalter.

Türen:
G0629.1
G0629
Menge: 2,000 St

**01.01.0072 Zulage Elektromechanische Feststellung**
Zulage zu den vorbeschriebenen Türen Typ 10 mit Rauch- oder Brandschutzanforderung für die Ausführung mit OTS mit elektromechanischer Feststellung mit integriertem Rauchmelder statt mit normalem Gleitschienen-OTS gemäß Ausführungsbeschreibung, einschl. Mehrkosten für Vorrichten der Tür.
Menge: 2,000 St

**01.01.0073 \#### inkl. Taster?**

**01.01.0074 Zulage Freilauftürschließer**
Zulage zu den vorbeschriebenen Türen Typ 10 mit Rauch- oder Brandschutzanforderung für die Ausführung mit OTS mit Freilauffunktion mit integriertem Rauchmelder statt mit normalem Gleitschienen-OTS gemäß Ausführungsbeschreibung, einschl. Mehrkosten für Vorrichten der Tür.
Menge: 7,000 St

**01.01.0075 \#### inkl. Taster?**

*Hinweis: -- TYP 11, T30 RS, 37 dB --*
TÜREN TYP 11:
T30 RS
MIT SCHALLSCHUTZANFORDERUNGEN 37 DB

Alle Brandschutztüren einschl. Obentürschließer gem. Ausführungsbeschreibung.
Alle Rauchschutztüren einschl. absenkbare Bodendichtung gem. Zulassung.

**01.01.0076 Innentür Typ 11, 1.260/2.135 mm, MW 100 mm; T30-RS, 37 dB**
Innentürelement gemäß Ausführungsbeschreibung,
Typ 11
Brandschutztür DIN 4102-5, Rauchschutz DIN 18095: T30 RS
Schallschutz: erf. Rw min. 37 dB

Breite/Höhe Nennmaß 1.260/2.135 mm
Befestigung an Trockenbau, Maulweite 100 mm

Tür: G0613
Menge: 1,000 St
Zuordnung 1: 344
Leistungsbereich: 027

**01.01.0077 Zulage Farbton Blau 1.260/2.135 mm**
Zulage zu vorbeschriebenen Brandschutztüren T30/T30 RS für die Ausführung der HPL-Beschichtung ähnlich RAL 250 60 15 Sanftblau oder NCS S 3020-R90B,
RBLM 1.260/2.135 mm
Menge: 1,000 St

**01.01.0078 Zulage mech SVP und ohne Drückergarnitur**
Zulage zu vorbeschriebenen Türen Typ 10 und 11 für den Mehrpreis für die Ausführung
- mit mechanisch selbstverriegelndem Panikschloss EN 179 gem. Ausführungsbeschreibung statt Riegel-Fallen-Schloss und
- ohne Drückergarnitur (elektronische Drückergarnitur bauseits)
Menge: 1,000 St

*Hinweis: -- TYP 12, T90 RS --*
TÜREN TYP 12:
T90 RS

Alle Brandschutztüren einschl. Obentürschließer gem. Ausführungsbeschreibung.
Alle Rauchschutztüren einschl. absenkbare Bodendichtung gem. Zulassung.

**01.01.0079 Innentür Typ 12, 1.010/2.135 mm, MW 150 mm; T90-RS**
Innentürelement gemäß Ausführungsbeschreibung,
Typ 12
Brandschutztür DIN 4102-5, Rauchschutz DIN 18095: T90 RS

Breite/Höhe Nennmaß 1.010/2.135 mm
Befestigung an Trockenbau, Maulweite 150 mm

Türen:
G0643
G0660
G2614
Menge: 3,000 St
Zuordnung 1: 344
Leistungsbereich: 027

**01.01.0080 Innentür Typ 12, 1.010/2.135 mm, MW 280 mm; T90-RS**
Innentürelement gemäß Ausführungsbeschreibung,
Typ 12
Brandschutztür DIN 4102-5, Rauchschutz DIN 18095: T90 RS

Breite/Höhe Nennmaß 1.010/2.135 mm
Befestigung an Stahlbeton, Maulweite 280 mm

Tür: G2648
Menge: 1,000 St
Zuordnung 1: 344
Leistungsbereich: 027

**01.01.0081 Zulage Farbton Blau 1.010/2.135 mm**
Zulage zu vorbeschriebenen Brandschutztüren für die Ausführung der HPL-Beschichtung ähnlich RAL 250 60 15 Sanftblau oder NCS S 3020-R90B,
RBLM 1.010/2.135 mm
Menge: 1,000 St

**01.01.0082 Zulage mech SVP und ohne Drückergarnitur**
Zulage zu vorbeschriebenen Türen Typ 12 für den Mehrpreis für die Ausführung
- mit mechanisch selbstverriegelndem Panikschloss EN 179 gem. Ausführungsbeschreibung statt Riegel-Fallen-Schloss und
- ohne Drückergarnitur (elektronische Drückergarnitur bauseits)
Menge: 4,000 St

**01.01.0083 Wandtürstopper Stahl niro**
STLB-Bau 2026-04 029
Türstopper aus nichtrostendem Stahl, mit Gummipuffer, mit Schlagdämpfung, für Wandmontage, befestigen mit Dübeln und Schrauben.
Menge: 5,000 St
Zuordnung 1: 334
Leistungsbereich: 029

#### 01.02 INNENTÜREN STAHLBLECH

**01.02.0001 Werkstatt- und Montageplanung**
Prüffähige Werkstatt- und Montagezeichnungen für alle Leistungen dieses Titels,
mit Stücklisten und Darstellung aller Detail- und Befestigungspunkten auf der Grundlage der Ausführungspläne der Architekten sowie des Aufmaßes durch den AN vor Ort.
Die endgültigen Abmessungen sind durch den AN gemäß dem Aufmaß vor Ort vorzusehen, der Umgang mit eventuellen Toleranzen außerhalb der DIN 18202 ist mit den Architekten abzustimmen.

Aus den Unterlagen müssen alle relevanten technischen Details, Dimensionierungen, Anschlüsse, Verbindungen, Befestigungen, Fugenausbildungen, Montagestöße, Folien, Außen- und Innenecken, Oberflächen u. vgl. klar ersichtlich und prüfbar sein. Hierzu müssen auch alle relevanten angrenzenden Bauteile, die nicht Teil der Leistung des AN sind, aus den Plänen des AG in die Zeichnung übernommen werden.

Teil der Leistung ist die Übergabe von Kabelzugplänen für den Einbau der Kabel für die elektrischen Komponenten des AN durch den bauseitigen Elektriker.

Die Unterlagen sind frühzeitig vor Montagebeginn zu erstellen und dem AG in prüffähiger Form digital im pdf- und dwg-Format vorzulegen.

Für die Prüfung durch den AG sind 10 Arbeitstage vorzusehen.
Änderungswünsche des AG sind zu berücksichtigen.
Menge: 1,000 psch
Zuordnung 1: 349

*Hinweis: -- TYP 13, T30/T30 RS --*
TÜREN TYP 13:
T30/T30 RS

Alle Brandschutztüren einschl. Obentürschließer gem. Ausführungsbeschreibung.
Alle Rauchschutztüren einschl. absenkbare Bodendichtung gem. Zulassung.

**01.02.0002 Stahltür Typ 13, 1.010/2.135 mm, MW 135 mm; T30**
Stahltürelement gemäß Ausführungsbeschreibung,
Typ 13
Brandschutztür DIN 4102-5: T30

Breite/Höhe Nennmaß 1.010/2.135 mm
Befestigung an Mauerwerk, Maulweite 135 mm

Türen:
G3603
G3604
G3605
Menge: 3,000 St

**01.02.0003 Stahltür Typ 13, 1.260/2.135 mm, Eckzarge, T30**
Stahltürelement gemäß Ausführungsbeschreibung,
Typ 13
Brandschutztür DIN 4102-5: T30

Breite/Höhe Nennmaß 1.260/2.135 mm
Befestigung an Stahlbeton,
abweichend von Ausführungsbeschreibung: Eckzarge.

Tür: G3602
Menge: 1,000 St

**01.02.0004 Zulage EN 179 Wechselfunktion E**
Zulage zu den vorbeschriebener einflügeliger Tür Pos. 01.02.0003 für die Ausführung von Schloss und Wechselgarnitur mit Panikfunktion DIN EN 179 als Wechselfunktion E,
statt normaler Drückergarnitur gemäß Ausführungsbeschreibung.
Menge: 1,000 St
Zuordnung 1: 344
DIN 276-06: 344
Leistungsbereich: 027

**01.02.0005 Stahltür Typ 13, 2.010/2.135 mm, MW 280 mm; T30-RS, zweiflügelig**
Stahltürelement gemäß Ausführungsbeschreibung,
Typ 13
Brandschutztür DIN 4102-5, Rauchschutz DIN 18095: T30 RS

Breite/Höhe Nennmaß 2.010/2.135 mm
zweiflügelig, asymmetrisch, Gangflügel Breite 1.200 mm,
Betätigung Standflügel mit Falztreibriegel
Befestigung an Stahlbeton, Maulweite 280 mm

Tür: G3691
Menge: 1,000 St

**01.02.0006 Zulage mech SVP 2-flügelig und ohne Drückergarnitur**
Zulage zu vorbeschriebener Tür Pos. 01.02.0005 für den Mehrpreis für die Ausführung
- mit mechanisch selbstverriegelndem Panikschloss EN 179 gem. Ausführungsbeschreibung statt Riegel-Fallen-Schloss und
- ohne Drückergarnitur am Gangflügel (elektronische Drückergarnitur bauseits)
Fluchttürfunktion EN 179 nur für den Gangflügel erforderlich (min. Durchgangsbreite 1.000 mm).
Menge: 1,000 St

#### 01.03 STUNDENLOHNARBEITEN

**01.03.0001 Bauvorarbeiter/-in sämtliche Kosten/Zuschläge**
STLB-Bau 2018-10 091
Stundenlohnarbeiten durch Bauvorarbeiter/-in
der Verrechnungssatz für die jeweilige Arbeitskraft umfasst sämtliche Aufwendungen wie Lohn- und Gehaltskosten, Lohn- und Gehaltsnebenkosten, Zuschläge, lohngebundene und lohnabhängige Kosten, sonstige Sozialkosten, Gemeinkosten, Wagnis und Gewinn.
Menge: 2,000 h
Kostenstelle: 300
Leistungsbereich: 091

**01.03.0002 Baufacharbeiter/-in sämtliche Kosten/Zuschläge**
STLB-Bau 2018-10 091
Stundenlohnarbeiten durch Baufacharbeiter/-in
der Verrechnungssatz für die jeweilige Arbeitskraft umfasst sämtliche Aufwendungen wie Lohn- und Gehaltskosten, Lohn- und Gehaltsnebenkosten, Zuschläge, lohngebundene und lohnabhängige Kosten, sonstige Sozialkosten, Gemeinkosten, Wagnis und Gewinn.
Menge: 4,000 h
Kostenstelle: 300
Leistungsbereich: 091

**01.03.0003 Bauhelfer/-in sämtliche Kosten/Zuschläge**
STLB-Bau 2018-10 091
Stundenlohnarbeiten durch Bauhelfer/-in
der Verrechnungssatz für die jeweilige Arbeitskraft umfasst sämtliche Aufwendungen wie Lohn- und Gehaltskosten, Lohn- und Gehaltsnebenkosten, Zuschläge, lohngebundene und lohnabhängige Kosten, sonstige Sozialkosten, Gemeinkosten, Wagnis und Gewinn.
Menge: 4,000 h
Kostenstelle: 300
Leistungsbereich: 091
